# Caseta de chapa de acero galvanizado para almacenamiento de batería de 4 botellas (2 de servicio y 2 de reserva)

- Propiedad del archivo: CYPE INGENIEROS, S.A.
- Formato: FIEBDC-3/2002
- Divisa: EUR
- Costes indirectos: 3.00 %
- IVA: 21.00 %

**IGW100** Ud Caseta de chapa de acero galvanizado para almacenamiento de batería de 4 botellas (2 de servicio y 2 de reserva), modelo I-350 "REPSOL", de 35 kg de capacidad unitaria de gases licuados del petróleo (GLP).
Suministro e instalación de caseta de chapa de acero galvanizado para almacenamiento de batería de 4 botellas (2 de servicio y 2 de reserva), modelo I-350 "REPSOL", de 35 kg de capacidad unitaria de gases licuados del petróleo (GLP). Totalmente montada.
Incluye: Replanteo. Colocación de la caseta.
Criterio de medición de proyecto: Número de unidades previstas, según documentación gráfica de Proyecto.
Criterio de medición de obra: Se medirá el número de unidades realmente ejecutadas según especificaciones de Proyecto.

| Código | Ud | Descripción | Rendimiento | Precio | Importe |
|---|---|---|---|---|---|
| mt43bbg060a | Ud | Caseta de chapa de acero galvanizado, de 1800x500x1600 mm, con puerta y rejillas de ventilación, para almacenamiento de 4 botellas de gases licuados del petróleo (GLP) (2 de servicio y 2 de reserva), colocadas en línea. (material) | 1.000 | 618.86 | 618.86 |
| mo010 | h | Oficial 1ª instalador de gas. (mano de obra) | 1.002 | 17.82 | 17.86 |
| mo109 | h | Ayudante instalador de gas. (mano de obra) | 1.002 | 16.10 | 16.13 |
| % | % | Costes directos complementarios | 2 % | 652.85 | 13.06 |
|  |  | Costes directos |  |  | 665.91 |
